# HüHo DO - Frischküche
Angebotsaufforderung (GAEB DA XML 3.3, DA83)
Projekt: 20-294N
Währung: EUR
Vergabeart: Beschränkte Ausschreibung
Erstellt mit: GXML Toolbox V3.3 R20220330, ORCA AVA 27 27.00.00, 02.10.2026

## Projektbeschreibung
Projektbeschreibung

Allgemein
Der Bauherr, das Hüttenhospital Dortmund, plant die Erstellung eines Anbaus auf dem Krankenhausgelände.
Der Anbau entsteht zwischen dem Krankenhausgebäude und der Tagesklinik.
Ein derzeit vorhandener Verbindungsgang zwischen Krankenhaus und Tagesklinik wird im Rahmen einer Vorabmaßnahme abgebrochen.
Der Erweiterungsanbau schließt an der süd-westlichen Ecke des Krankenhauses an. Die neue Verbindung zur Tagesklinik wird über einen Flur im Anbau und einen daran anschließenden Gang hergestellt.
Das Gebäude umfasst vier Geschosse und eine Technikzentrale auf dem über den 3. OG.
Beim Erdgeschoss handelt es sich um ein Teilgeschoss. Dieses umfasst lediglich ca. 1/3 der Fläche der übrigen Geschosse.
Aufgrund der Geländetopografie bindet das Erdgeschoss in das Gelände ein.

In den einzelnen Geschossen werden folgende Funktionen angeordnet:
EG Technikzentrale, Speiserestbehälter/Fettabscheider, GHVs AV/SV, Sozialräume Küchenpersonal
1.OG Frischküche inkl. Kühl-, Lager- und Büroräumen
2.OG Komfortstation mit 3 Einbett- und 5 Zweitbettzimmern einschl. Nebenräume
3.OG Komfortstation mit 3 Einbett- und 5 Zweitbettzimmern einschl. Nebenräume
4.OG Technikzentrale

Alle Dachflächen werden begrünt. Im Rahmen der Neugestaltung der Außenanlagen wird eine Anlieferzufahrt zum Anbau erstellt und die angrenzenden Parkplätze neu gegliedert.

Baukonstruktion
Das Gebäude wird als Stahlbetonkonstruktion erstellt. Aufgrund der Lage im Gelände wird das Erdgeschoss als WU-Konstruktion ausgeführt.
Der nicht über dem ausgebauten Erdgeschoss liegende Teil des Gebäudes wird auf Bohrpfählen und Pfahlkopfbalken gegründet.
Die Fassade wird mit Klinkermauerwerk ausgeführt. Als Fenster kommen Alu-Systeme (EG + 1.OG, Treppenhäuser) bzw. Holz-Alu-Systeme (2. + 3.OG) zur Ausführung. Außentüren und die Pfosten-Riegel-Fassade des Verbindungsgangs werden ebenfalls als Aluminiumsysteme ausgeführt. Der Sonnenschutz wird mit Raffstoreanlagen realisiert.
Die Dachabdichtung erfolgt mit Abdichtungssystemen auf Bitumenbasis.
Bei der Technikzentrale handelt es sich um eine Stahlkonstruktion mit Trapezblechdach. Die Wandkonstruktion besteht aus gedämmten Stahlblech-Kassetten und einer Vorhangfassade aus Aluminium-Verbundplatten.
Nichttragende Innenwände werden überwiegend als Trockenbaukonstruktionen ausgeführt. Im Küchenbereich kommen dabei Systeme mit Zementboard-Platten zur Anwendung.
Abhangdecken werden, abhängig von der Anforderung durch die Raumfunktion, als GK- oder MF-Decken-Systeme ausgeführt. Die Patientenzimmer und Nebenräume für die Patienten erhalten eine Kühldecke, entsprechend werden dort thermisch leitfähige GK-Decken vorgesehen. In den Fluren sind freigespannte MF-Langfelddecken mit Friesen geplant.
Der Estrich ist als schwimmender (Heiz-) Estrich vorgesehen. Als Bodenbeläge sind, abhängig von den Nutzungen, elastische Beläge und Fliesen, sowie im Verbindungsgang und den Treppenhäusern Werksteinbeläge, geplant.
Als Wandbeläge kommen glatte Vliesbeläge mit Anstrich und Wandfliesen zur Anwendung.
Als Innentüren sind Holztürelemente mit 2-schaligen Stahlzargen, als Flurabschlusstüren Stahl-Glas-Rohrrahmenelemente vorgesehen.
Der Sozialraum der Küche und die Stationen im 2. und 3. OG werden im Rahmen der Tischlerarbeiten mit Einbaumöbeln versehen.

TGA HLS, med. Gase
Abwasser-, Wasser- und Gasanlagen
Die Versorgung der Erweiterung wird die vorh. Trinkwasseranlage im Bestand genutzt. Diese ist in ausreichender Dimension vorhanden bzw. es wird noch ein weiteres Frischwassermodul im Bestand installiert. Im Anbau wird eine neue Trinkwasserverteilung aufgebaut, von wo aus jede Ebene separat versorgt wird. Die Regenentwässerung der Erweiterung erfolgt weitestgehend über Regenwasserfallleitungen an der Fassade. Die Schmutz- und Regenwasserleitungen der Erweiterung werden an neu verlegte Grundleitungen angeschlossen. Die Grundleitungen werden über einen neuen Abwasserhausanschluss an das öffentliche Entwässerungssystem angeschlossen. Die Bäder werden mit WCs, Duschen und Waschtischen im gehobenen Standard ausgestattet. In der Frischküche und Spülküche sind Trink- und Abwasseranschlüsse für die Kochgeräte / Spülmaschine vorgesehen. Für die Rückhaltung der Fette im Abwasser der Frischküche / Spülküche ist ein Fettabscheider zur Innenaufstellung im EG vorgesehen. Für die Spülmaschine und Kombidämpfer ist eine Weichwasseranlage vorgesehen.

Wärmeversorgungsanlagen
Die Wärmeversorgung für den Anbau erfolgt maßgeblich über eine neue Wärmepumpe, die neben dem Anbau aufgestellt wird. Über die Wärmepumpe wird der Anbau maßgeblich im Winter geheizt bzw. im Sommer gekühlt. Dafür wird die Wärmepumpe als Kältemaschine durch Prozessumkehr genutzt.  Die Wärmepumpe wird mit einem Wasser-Glykol-Gemisch (34%) betrieben. Zur Abdeckung der Spitzenlast im Heizfall wird eine neue Gas-Brennwert-Kaskade in der Heizzentrale im Verwaltungsgebäude im Bestand vorgesehen. Die Versorgung des Anbaus erfolgt über eine erdverlegte Nahwärmeleitung. Der Anbau wird über alle Ebenen mit Fußbodenheizung ausgestattet. Die Treppenhäuser werden mit Heizkörpern jeweils in den unteren Ebenen ausgestattet. Die Fußbodenheizung wird auch zur Raumkühlung verwendet. Ergänzend erhalten die Bettenzimmer sowie die Patientenlounge und die Snoezelräume zusätzlich eine Kühldecke. In den Bädern kommen zusätzlich noch Infrarot-Strahlungsheizungen zur kurzfristigen, reaktionsschnellen Wärmeversorgung der Patienten zum Einsatz.

Lufttechnische Anlagen
Im Wesentlichen werden im Anbau die innen liegenden Räume, die Nebenräume sowie die Patientenbereiche mechanisch be- und entlüftet. Zum größten Teil sind die Lüftungsanlagen aus hygienischen und /oder klimaphysiologischen Gesichtspunkten zwingend erforderlich.
Die Lüftungsanlage für die Pflegestationen hat die Aufgabe, die Stationen mit dem Mindestaußenluftbedarf zu versorgen und zum Teil auch Luftströmungsrichtungen zu realisieren (Pflegearbeitsräume unrein, Entsorgungsräume). Es handelt sich um eine zentrale Lüftungsanlage mit einer Luftleistung von ca. 9.000 m³/h. Das Lüftungsgerät wird in der Technikzentrale aufgestellt. Es handelt sich hierbei um kombiniertes Zu-/Abluftgerät, Ausführung entsprechend DIN 1946 Teil 4 (Raumklasse II) und VDI 6022. Die Zuluft wird zweistufig gefiltert und bis auf die Soll-Raumlufttemperatur erhitzt (Winterfall) bzw. über einen Kühler vorgekühlt (Sommerfall) in das Gebäude eingeblasen. Die Anlage verfügt über eine Wärmerückgewinnung gem. den Mindestanforderungen des GEG 2024 und der ErP-Richtlinie EU in der aktuellen Fassung.
Die Produktionsküche des Krankenhauses wird komplett neu strukturiert und im 1.OG eingebaut. Für die Produktion, Speisenverteilung sowie zum Wärmen und Kühlen von Speisen und Getränken sind die abzuführenden sensiblen und latenten Lasten über die Lüftungsanlage abzuführen. In der Hauptküche, Spülküche und im Bereich der Speisenverteilung kommt eine Küchenlüftungsdecke als Metalldecke mit integrierten Quellluftauslässen für die Zuluft und Abluftgittern mit Aerosolabscheider sowie integrierter Beleuchtung zum Einsatz.
Die neue Lüftungsanlage für die neue Küche wird nach VDI 2052 Blatt 1:2017-04 und / oder DIN EN 16282-1:2017-12 bemessen und ausgeführt. Die Lüftungsanlage ist für ca. 26.000 m³/h Luftleistung ausgelegt und wird im Technikraum auf dem Dach des Neubaus aufgestellt.
Die Umluftkühlgeräte für die EDV-Räume werden als Split-Klimaanlagen aufgeführt. Die Außeneinheit der Split-Klimaanlage wird auf dem Dach des Anbaus, neben der Technikzentrale aufgestellt.

Medizinische Gasanlagen
Die neuen Bettenzimmer erhalten Medienschienen, in denen die Entnahmestellen der Med.-Gase untergebracht werden. In den Nebenräumen der Bettenstationen kommen UP-Entnahmestellen in den Wänden zum Einsatz.
Für den Anbau wird die vorh. Infrastruktur der Med.-Gasversorgung für die Druckluft- und Sauerstoffversorgung aus dem Bestand genutzt. In den Bettenstationen wird jedes Bett mit 1 x O2 und 1 x DL (5) versorgt. In der Patientenlounge sind je drei Entnahmestellen für O2 und im Snoezelraum sind je drei Entnahmestellen für O2 und DL (5) vorgesehen.
Das Versorgungssystem der Bettenstationen wird als 1-Kreis-System vorgesehen.

Feuerlöschanlagen
Feuerlöschanlagen "trockene Steigleitungen" gem. 14461 Im Anbau werden die Feuerlöschleitungen als "trockene Steigleitung" mit Entnahmestellen in den Treppenhäusern über die Ebenen eingebaut. An den Treppenhäusern werden im Außenbereich Einspeiseschränke vorgesehen.

Gebäudeautomation
Alle zum Steuern und Regeln der Heizungs-, Lüftungs- und Kälteanlagen notwendigen Daten werden in Informationsschwerpunkten (ISP) zusammengeführt.
Die Gebäudeautomation wird in zentrale Informationsschwerpunkte (ISP) strukturiert. Informationsschwerpunkte bestehen aus Schaltschrank, DDC-System und allen erforderlichen steuerungstechnischen Komponenten. Innerhalb der ISPs erfolgt die Steuerung und Regelung der Anlagen über Automationsstationen in DDC-Technik (DDC = Direct Digital Control) mit grafischen Bediendisplays. Die Automationsstationen werden im Gebäudeleittechniksystem über ein Netzwerk integriert. Die Aufschaltung der Automationsstationen auf die lokale Gebäudeleittechnikzentrale erfolgt über ein Ethernet 10/100 Base T BACnet Protokollstandard nach ISO 16484-5.

Elektro
Um die Versorgung des Anbaus sicherzustellen, wird die MS-Anlage ausgetauscht und um einen zusätzlichen Trafo erweitert. Auf dem Dach des Bestandsgebäude wird eine neue PV-Anlage aufgebaut. Der Anbau erhält eine neue Erdungs- und Blitzschutzanlage, welche am Bestand angebunden wird. Im Anbau wird eine neue Verteilstruktur etagenweise im Lastschwerpunkt errichtet.  Die Bereiche werden mittels AV und SV neu versorgt.  Im gesamten Neubau wird die Installation neu errichtet wie z.B.  neue Schalter, Steckdosen. Das Gebäude erhält eine Sonnenschutzanlage. Der gesamte Anbau erhält eine neue Beleuchtungsanlage. Die im Bestand vorhandene Brandmeldeanlage wird erweitert und überwacht nun zusätzlich den Anbau. Die im Bestand vorhandenen Lichtrufanlage wird ebenfalls um den Anbau erweitert. Es wird sternförmig ein neues Datennetz im gesamten Gebäude erstellt, dieses wird mittels LWL an das im Bestand vorhandene Datennetz angeschlossen. Im Außenbereich werden neue Lichtmasten und Ladesäulen errichtet.

Küchentechnik
Frischküche inkl. Kühl-, Lager- und Büroräumen
Der Neubau der Frischküche hat zum Ziel, das Ernährungsangebot und-management im Hüttenhospital zu erweitern und noch stärker an die Bedürfnisse, insbesondere alter und hochbetagter Patienten anzupassen.
Im neuen Küchenkonzept sind alle Arbeitsräume und Arbeitsmittel so geplant, dass die sicherheitstechnischen, ergonomischen und hygienischen Grundprinzipien nach der BGR 111 - Arbeiten in Küchenbetrieben - berücksichtigt sind. Die effiziente Anordnung der einzelnen Abteilungen / Posten ist ebenfalls berücksichtigt.

Die Küche besteht nach Fertigstellung ausfolgenden Abteilungen / Posten:
1. Spülküche mit Topfspüle
2. Produktionsküche mit horizontaler und vertikaler Kochtechnik
3. Kalte Küche
4. Speisenverteilbereich
5. Kühl-, Tiefkühl- und Lagerbereich mit Büroräumen und Anlieferung

Die neue Küche bietet einen fast kreuzungsfreien Warenfluss, insbesondere durch den Einsatz eines geschlossenen Systems im Bereich der Spülküche / Entsorgung Speisereste.
Sämtliche Festeinbauten im Küchenbereich sind in Sockelaufstellung vorgesehen. Die Küchengeräte und Möbel werden generell in Chromnickelstahl 1.4301 ausgeführt.
Die Deckplatten der einzelnen Geräte und Tischanlagen erhalten an der jeweiligen Rückseite eine Auf- oder eine Abkantung.
Einschübe, Schubladen, etc. werden in GN- Gastronorm ausgeführt.
Die Anbindung an die bauseitigen Wandflächen erfolgt mit einer Aufschraubzarge mit Lippendichtung oder einer versiegelten Aufkantung.
Die Anlagen werden seitlich beim Zusammenbau miteinander verbunden.
Die lichte Höhe der Kühl- und Tiefkühlzellen beträgt mindestens 2.140 mm, die Wandstärke 120 mm, die Temperaturdifferenzen ΔT=45K, der K- Wert mindestens 0.20 W/m²K. Wärmedämmung aus Polyurethan-Hartschaum, FCKW - frei geschäumt, geschlossenzellig. Die Zellenoberflächen - Stahlblech verzinkt mit Pulverbeschichtung in Weiß (ähnlich RAL 9010) mit Epoxid / Polyester oder Edelstahl.
Die Kühlräume sollen stufenlose, einfahrgerechte Türöffnungen 1.000 mm im Lichten, mindestens jedoch 800 mm im Lichten, mit gedämmten Böden erhalten. Das Bodenniveau in den Kühlzellen / -räumen soll ca. 10 mm über dem der vorgelagerten Flure liegen, um das Zurücklaufen von Reinigungswasser zu verhindern.

## Beigefügte Unterlagen
Beigefügte Unterlagen

Dem Leistungsverzeichnis sind Zeichnungen, Gutachten und Unterlagen als PDF-Dateien beigefügt, deren Darstellung und Inhalt unbedingt vom Bieter bei der Kalkulation der Positionspreise zu berücksichtigen ist:

Lage- / BE-Pläne
01 Lageplan
02 Baustelleneinrichtungsplan

Grundrisse
03 Grundriss EG
04 Grundriss OG 1
05 Grundriss OG 2
06 Grundriss OG 3

Deckenpläne
07 Deckenplan OG 2
08 Deckenplan OG 3

Wandansichten
09 WA-09 1-Bett-Zimmer 1-3
10 WA-10 2-Bett-Zimmer 5-2
11 WA-14 Patientenlounge R711-R811
12 WA-15 Snoezelen R703-R803
13 WA-17 2-Bett-Zimmer (R.710/810)
14 Pos.-Plan Fenster

Baustellenordnung
15 Baustellenordnung

## ZTV allgemein
Zusätzliche Technische Vertragsbedingungen

Vorgaben zur Kalkulation und Abrechnung

In die Einheitspreise sind die Kosten für Lieferung, Transport, Sicherung und Herstellung des Werks einzukalkulieren.

Des Weiteren sind in die Einheitspreise die Kosten einzukalkulieren, die sich aus Vorgaben ggf. beigefügter Gutachten, Voruntersuchungen, etc. ergeben.

Eine Baustelleneinrichtung für die Arbeiten des Auftragnehmers ist nicht gesondert ausgeschrieben. Der Aufwand der Einrichtung, die Vorhaltung und Beseitigung der Baustelleneinrichtung ist in die Einheitspreise der anzubietenden Leistungen einzukalkulieren. Dieses gilt auch für die, gemäß der Baustellenverordnung geforderten Sicherheitseinrichtungen.

Vom AG wird eine Baustelleneinrichtungsfläche bereitgestellt (siehe Baustelleneinrichtungsplan). Die Nutzung der Baustelleneinrichtungsfläche ist mit der Objektüberwachung des AG spätestens zwei Wochen vor dem individuellen Arbeitsbeginn abzustimmen. Die endgültige Zuweisung von Flächen erfolgt durch die Objektüberwachung.
Der Aufbau und Betrieb von Unterkunftscontainern als Übernachtungsmöglichkeit für Baustellenpersonal, insbesondere für Nachunternehmer, ist nicht zulässig. Davon ausgenommen ist, nach Absprache mit der Objektüberwachung, eine Übernachtungsmöglichkeit für den betriebseigenen Polier.

Baustrom- und Bauwasseranschlüsse werden auf jeder Etage bauseits zur Verfügung gestellt. Die Nutzung erfolgt für den AN kostenfrei.

Unabhängig von der bauseitigen Erstellung und Unterhaltung des Baustromanschlusses sind die jeweiligen Anschlüsse selbst genutzten Container (z.B. Polier- und Aufenthaltscontainer) an die Baustellen- stromversogung auf eigene Kosten zu erstellen.

Grundsätzlich werden dem Auftragnehmer keine Gerüste für seine Leistungen, auch für Arbeiten über 3,50 m über Gerüststandfläche, vergütet. Dieses schließt alle Arbeits- und Schutzgerüste ein.
Soweit Arbeiten in Höhen über 3,50 m über Gerüststandfläche auszuführen sind, werden die entsprechenden (Arbeits-) Höhen in den einzelnen (Haupt-) Positionen benannt. Die Gerüstkosten sind entsprechend den jeweiligen Positionen zu kalkulieren.

Abweichend von ATV DIN 18363 und ATV DIN 18366 erfolgt die Abrechnung der Wandbeläge erst ab OK Estrich und wird bis UK Abhangdecke bzw., bei Räumen ohne Abhangdecke, bis UK Rohdecke abgerechnet.

Die Erschließung der Ebenen erfolgt über außenliegende Gerüstaufzüge (siehe beigefügten BE-Plan).

Es finden wöchentlich Baubesprechungen statt. Die Teilnahme des Auftragnehmers im Vorfeld und während der Ausführung seiner Leistungen ist Vertragsbestandteil. Als Teilnehmer kommen nur der verantwortliche Bauleiter oder, in Ausnahmefällen, der Polier / Obermonteur in Frage.

Sofern in der Leistungsbeschreibung die Ausführung "nach besonderer Anordnung des AG bzw. der Objektüberwachung" vorgeschrieben ist, bedeutet dies, dass auch mit der Vorbereitung zur Ausführung erst nach besonderer Aufforderung durch den AG zu beginnen ist.

Vorgaben zu Transport, Andienung und Bauausführung

Die Zufahrt auf das Baufeld erfolgt über die Straße "Am Marksbach".
Über die Feuerwehrzufahrt entlag der Verwaltung wird das Baufeld erreicht.
Zur Sicherstellung der Einfahrt von LKWs und Sattelzügen wird die Zufahrt im Rahmen der bauseitigen Rückbauarbeiten (Abbruch Verbindungsgang) "aufgeweitet".

Die Feuerwehrzufahrt und die Feuerwehraufstellfläche sind grundsätzlich freizuhalten. Die Baustellenlogistik ist entsprechend vorzusehen.

Bereits bei der Anfahrt an das Krankenhaus ist der Fußgängerverkehr (Patienten, Besucher, Personal) im Krankenhausumfeld zu berücksichtigen. Die Anfahrt hat entsprechend umsichtig zu erfolgen.

Der Bauzaun ist grundsätzlich verschlossen zu halten bzw. nach erfolger Zu- / Abfahrt auf das Gelände wieder zu verschließen.

Ergeben sich Umstände aus dem Baubetrieb, die die Ein- oder Ausfahrt in Rückwärtsfahrt auf die / von der Baustelleneirichtungsfläche erforderlich machen, so sind Einweiser / Sicherungsposten vorzusehen.

Schweiß-, Löt-, Trennarbeiten und dergl. im Bereich von Bestandsgebäuden dürfen grundsätzlich nur mit einer entsprechenden Erlaubnis ("Schweißschein") ausgeführt werden. Die Erlaubnis erfolgt schriftlich. Ohne Vorliegen der Erlaubnis darf mit den Arbeiten nicht begonnen werden. Feuerlöscher sind grundsätzlich vorzuhalten. Die Erlaubnis ist mindestens 48 Stunden vor der geplanten Ausführung einzuholen. Bei nicht rechtzeitig eingeholter Erlaubnis besteht kein Anspruch auf Ausführung der Arbeiten zum vorgesehenen Termin bzw. auf den Ersatz von Kosten für Wartezeiten.

## 6020 Dekoration

### Titel 01 Dekoration

#### Bereich 01.01 Vorhänge 2./3. Obergeschoss

*Hinweis: Ausführungsbeschreibungen*
Vorhänge allgemein:
Konfektionsart: Wellenfalte mit 50% Stoffzugabe, Köpfchen entsprechend Schienentyp Tiefe der Falte: ca. 12 cm. Die 50 % Stoffzugabe für die Wellenfalte ist bereits in der Stoffbreite und den Mengen der einzelnen Positionen erfasst.
Bei der Bestimmung der Faltentiefe ist darauf zu achten, dass sich die Vorhänge untereinander in der Funktion nicht behindern als auch die Vorhänge durch andere Bauteile (Wände, Möbel, Einbauten etc.) behindert werden.

Die Umnaht ist nicht erfasst und muss im Angebot mit einkalkuliert werden. Der notwendige Stoffzuschlag für die Umnaht ist vom AN für die Bestellung der Stoffe und die Ausführung der Vorhänge zu berücksichtigen.

Umnaht, mit doppeltem Umschlag als sauberer Abschluss der Stoffenden:
Umnaht rechts und links je Vorhang: 2,5 cm in der Ansicht, Stichtyp Blindstich
Umnaht unten: 10 cm in der Ansicht inkl. eingenähtem Bleiband 85g/m, Stichtyp Blindstich, Einschlag einfach
Umnaht oben: 10 cm in der Ansicht inkl. eingenähtem Faltenband
Die Herstellung der Naht zur Verbindung der Vorhangstoffe für die gewünschten Vorhanghöhe muss im Angebot mit einkalkuliert werden.
Deckenhöhe im Bereich des Fensters: 2,85 m

Vor Fertigung der Vorhänge ist dem Bauherrn und Architekten ein Muster der Vorhänge inkl.der o.g. Umnaht zur Freigabe vorzulegen.

Dekorationsstoff Bettenzimmer Snoezelen und Aufenthalt:
Dekostoff mit Changeant-Effekt, mit mattem Effektfaden im Schuss und glänzendem Garn in der Kette, Schwerer weicher Fall mit metallischer Optik

Farbstellung: helles graugrün / rotbraun, rückseitig homogen helles graugrün

Gewebebreite: ca. 140cm
Gewicht je m²: ca. 270g / m²
Zusammensetzung: 100% Polyester FR
Schwerenntflammbareit DIN 4102 / B1
Lichtechtheit - DIN EN ISO 105-B02: Note 5-6
Waschechtheit 40°C - DIN EN ISO 105-C06: Note 4-5
Waschechtheit 60°C - DIN EN ISO 105-C06: Note 5
Waschechtheit 72°C - DIN EN ISO 105-C06: Note 4-5
Maßänderung Waschen 40°C - DIN EN ISO 6330 DIN EN ISO 5077: Kette ca. +/-1%, Schuss ca. +/-1%
Maßänderung Waschen 60°C - DIN EN ISO 6330 DIN EN ISO 5077: Kette ca. +/-1%, Schuss ca. +/-1%
Maßänderung Waschen 72°C - DIN EN ISO 6330 DIN EN ISO 5077: Kette ca. +/-4%, Schuss ca. +/-2%
Reibechtheit - DIN EN ISO 105-X12: trocken Note 4-5, nass Note 4-5
Pflegekennzeichen: 40 ° Schonwaschgang, 60 ° Schonwaschgang, Nicht bleichen, Nicht im Trockner. Bügeln mit geringer Temperatur. Schonend reinigen mit Perchlorethylen.

Vorhangschienen
Für jeden der o.g. Vorhangsstoffe wird eine gesonderte Schiene gefordert  damit die Stoffe hintereinander in zwei Ebenen geführt werden können. Bei der Auswahl der Schienen ist auf ein ausreichenden Abstand zu achten damit sich die in Wellenfalten eingebrachten Vorhänge nicht bei der Bedienung behindern oder mitziehen.

Beschreibung Vorhangschiene:
Lieferung und Montage 2-läufige Schiene, Anbauschiene zur Wandmontage mit technisch und statisch erfoderlichem Querschnitt, rechteckig, Aluminium, weiss.
Geeignet zur stat. Aufnahme und Bedienung der o.g. Vorhangstoffe und Konfektionsart.

Befestigungsart: nach stat. Erfordernis und Herstellerangaben an der Aussenwand.
Im Nachgang zur Montage wird durch den Maler an der Decke eine dekorative Gardinenblende (etrudierter Polymer-Werkstoff) montiert.

Gardinengleiter
Je Vorhang ist eine ausreichende Anzahl an geeigneten Gardinengleitern für die o.g. Vorhänge
und Vorhangschienen mit einzukalkulieren, zu liefern und einzubauen. Diese Gardinengleiter werden nicht gesondert ausgeschrieben.

Vor Fertigung bzw. Bestellung der Vorhangschienen ist dem Bauherrn und Architekten ein Muster von Schiene und Gleiter zur Freigabe vorzulegen.

Der Auftragnehmer hat sich rechtzeitig vor Arbeitsbeginn mit der Bauleitung in Verbindung zu setzen und den allgemeinen Arbeitsablauf abzustimmen. Dabei hat die Bauleitung das Recht, Teilleistungen vorweg ausführen zu lassen, ohne dass eine Änderung der Einheitspreise erfolgt.

Es muss davon ausgegangen werden, dass alle Räume einzeln gemessen werden müssen!

Alle Konstruktionen sind so zu wählen, dass die Einbaugegenstände den gebrauchsüblichen Belastungen und der Hygiene im Krankenhausbetrieb bei fachgerechter Montage einwandfrei standhalten. Wandflächen, Fußböden, vorhandene Schrankelemente etc. sind vor Verschmutzungen und Beschädigungen zu schützen.

Alle Einbauten usw. sind inkl. allen notwendigen Befestigungen, Verankerungen, Zwischenstücken usw. in den abgehängten Decken komplett montiert anzubieten. Bohrungen, Dübel oder sonstige Maßnahmen werden nicht gesondert vergütet.

Ablaufbedingt muss mit Handwerkern anderer Gewerke Hand in Hand gearbeitet werden. Wartezeiten können nur nach Absprache mit der örtlichen Bauleitung geklärt werden.

Bei Auftragserteilung sind dem Bauherrn angebotene Stoffe, Schienen o. ä. im Original als Muster vorzulegen.

Die Abrechnung erfolgt nach gemeinsamem Aufmaß.

**01.01.10 Vorhang zweiteilig Snoezelen-Raum**
Vorhang zweiteilig Snoezelen-Raum
gem. Plan-Nr. WA-15
Raum Nr.
R703 / R803

Vorhang dicht Inkl. Gardinenschiene gem. Ausführungsbeschreibung inkl. 50%
Zuschuss für Wellenfalte, zzgl. Umnaht

Breite gesamt: ca. 2,60m
Raumhöhe: 2, 85 m
Länge Vorhang: ca, 2,65 m

Ausrichtung: Westen

Fabrikatsangaben, gültig für alle nachfolgenden Positionen:

Hersteller Gardinenschiene:

'....................................................................'
(vom Bieter einzutragen)

Typ:

'....................................................................'
(vom Bieter einzutragen)

Hersteller Vorhang:

'....................................................................'
(vom Bieter einzutragen)

Typ:

'....................................................................'
(vom Bieter einzutragen)
Menge: 4,000 St

**01.01.20 Vorhang zweiteilig 1-Bettzimmer**
Vorhang zweiteilig 1-Bettzimmer
gem. Plan-Nr. WA-09
Raum Nr.
704 - 706 / 804 - 806

Vorhang dicht Inkl. Gardinenschiene gem. Ausführungsbeschreibung inkl. 50%
Zuschuss für Wellenfalte, zzgl. Umnaht

Breite gesamt: ca. 3,40 m
Raumhöhe: 2, 85 m
Länge Vorhang: ca, 2,65 m

Ausrichtung: Westen
Menge: 6,000 St

**01.01.30 Vorhang zweiteilig 2-Bettzimmer**
Vorhang zweiteilig 2-Bettzimmer
gem. Plan-Nr. WA-10 /
Raum Nr.
712 - 715 / 812 - 815
gem. Plan WA 17
710 / 810

Vorhang dicht Inkl. Gardinenschiene gem. Ausführungsbeschreibung inkl. 50%
Zuschuss für Wellenfalte, zzgl. Umnaht

Breite gesamt: ca. 3,40m
Raumhöhe: 2, 85 m
Länge Vorhang: ca, 2,65 m

Ausrichtung: Osten / Süden
Menge: 10,000 St

**01.01.40 Vorhang zweiteilig Patientenlounge Typ 1**
Vorhang zweiteilig Patientenlounge Typ 1
gem. Plan-Nr. WA-14
Raum Nr.
711

Vorhang dicht Inkl. Gardinenschiene gem. Ausführungsbeschreibung inkl. 50%
Zuschuss für Wellenfalte, zzgl. Umnaht

Breite gesamt: ca. 3,40 m
Raumhöhe: 2, 85 m
Länge Vorhang: ca, 2,65 m

Ausrichtung: Osten
Menge: 2,000 St

**01.01.50 Vorhang zweiteilig Patientenlounge Typ 2**
Vorhang zweiteilig Patientenlounge Typ 2
gem. Plan-Nr. WA-14
Raum Nr.
711

Vorhang dicht Inkl. Gardinenschiene gem. Ausführungsbeschreibung inkl. 50%
Zuschuss für Wellenfalte, zzgl. Umnaht

Breite gesamt: ca. 2,60m
Raumhöhe: 2, 85 m
Länge Vorhang: ca, 2,65 m

Ausrichtung: Süden
Menge: 6,000 St

#### Bereich 01.02 Blendschutz EG / 1. OG

*Hinweis: Ausführungsbeschreibungen:*
Plisseevorhang

Plisseevorhang verspannt für Senkrechtfenster rechteckig; verspannte Anlage mit verstellbarem Ober- und Unterprofil, Bediengriff an beiden Profilen, einschließlich Magnetverrastung unten.

Profile:
Ober- und Unterprofil aus stranggepresstem Aluminium, gerundetes Profil zur besseren optischen Anpassung an die aktuellen Fensterformen, Abmessung Breite ca. 22 mm Höhe 16 mm, ab 120 cm Anlagenbreite Spannprofil Breite 22 mm Höhe 20 mm, wahlweise in, eisenglimmeranthrazit pulverbeschichtet ähnlich RAL 9007 oder silber eloxiert E6/EV1.

Bedienung:
verstellbares Ober- und Unterprofil mittels je einem Bediengriff ergonomisch geformt, ab einer Breite von 120 cm sind 2 Bediengriffe pro Profil vorzusehen, bei eingeschränkter Erreichbarkeit kann ein Bedienstab eingesetzt werden

Endkappen/ Schnüre:
farblich angepasst, aus hochfestem Kunststoff: Farben grau oder schwarz, Metallplättchen zur Schnurumlenkung verursachen wenig Reibung und verlängern die Haltbarkeit der Schnüre, Schnüre 0,8 mm stark, farblich auf den Stoff abgestimmt

Befestigung:
stabiler Spannschuh aus hochfestem Kunststoff inkl. Basisteil mit Verdrehsicherung, zwei Auflageflächen um eine Montage für jeden Fensterfalz (schräg, konkav oder konvex) zu ermöglichen, die Spannschuhe können bei Bedarf mit weiterem Befestigungszubehör kombiniert werden (z.B. Wandwinkel, Klemmträger, Klebehalter oder Glasleistenhalter), Optional Flachprofil Breite 20 mm Höhe 12 mm. Obere Spannschuhe mit zusätzlicher Magnetverrastung um einen sicheren Halt des Oberprofiles zu gewährleisten und ein Nachsacken zu verhindern.

Behänge:
Material und Farbauswahl gemäß Hersteller-Katalog, hochwertige Gewebe mit verschiedenen Eigenschaften, z. B. zertifiziert nach Oeko-Tex-Standard 100 / PVC-frei, schwerentflammbar nach DIN 4102 B1, bildschirmarbeitsplatzgeeignet,  feuchtraumgeeignet, waschbar, dekorativ, Rückseite gleichfarbig, Faltenhöhe: ca. 20 mm

Bei Auftragserteilung sind dem Bauherrn angebotene Stoffe, Schienen o. ä. im Original als Muster vorzulegen.

Alles in fertiger Arbeit herstellen, liefern und montieren. Vorhänge in den nachgenannten Abmessungen und gem. beiligenden Zeichnungen liefern und komplett montieren. Maße sind unbedingt vor Montage zu prüfen!

**01.02.10 Plisseevorhang EG R.503 / Flügel**
Plisseevorhang
gem. Plan-Nr.: Pos.-Plan Fenster - MF-07
Raum-Nr.:
Bespr. Pers. R.503

Plisseevorhang gem. Ausführungsbeschreibung,
Spannprofil eisenglimmeranthrazit pulverbeschichtet ähnlich RAL 9007; verstellbares Ober- und Unterprofil mittels je einem Bediengriff ergonomisch geformt, einschl. Bedienstab;
Endkappen/ Schnüre farblich angepasst,
stabiler Spannschuh aus hochfestem Kunststoff incl. Basisteil mit Verdrehsicherung, oberer Spannschuh mit zusätzlicher Magnetverrastung.
Behang als Sichtschutz / abdunkelnd; Farbton nach Wahl des AG;
Material PVC-frei, für Räume mit hoher Luftfeuchtigkeit geeignet
zertifiziert nach Oeko-Tex-Standard
Gewicht: 90g/m²
Lichtechtheit 6-7
B1 schwer entflammbar nach DIN 4102-B1
Reflexion 23%
Tansmission 6%
Absorption 71%
bildschirmarbeitsplatzgeeignet, feucht abwischbar

Breite gesamt: ca. 80 cm
Höhe: 95 cm
Ausführung Fenster: Dreh-/Kippflügel
Ausrichtung: Norden

Fabrikatsangaben, gültig für alle nachfolgenden Positionen:

Hersteller Plissee:

'....................................................................'
(vom Bieter einzutragen)

Typ:

'....................................................................'
(vom Bieter einzutragen)
Menge: 1,000 St

**01.02.20 Plisseevorhang EG R.503 / Festverglasung**
Plisseevorhang
gem. Plan-Nr.: Pos.-Plan Fenster - MF-08
Raum-Nr.:
Bespr. Pers. R.503

Plisseevorhang gem. Ausführungsbeschreibung,
Spannprofil eisenglimmeranthrazit pulverbeschichtet ähnlich RAL 9007; verstellbares Ober- und Unterprofil mittels je einem Bediengriff ergonomisch geformt, einschl. Bedienstab;
Endkappen/ Schnüre farblich angepasst,
stabiler Spannschuh aus hochfestem Kunststoff incl. Basisteil mit Verdrehsicherung, oberer Spannschuh mit zusätzlicher Magnetverrastung.
Behang als Sichtschutz / abdunkelnd; Farbton nach Wahl des AG;
Material PVC-frei, für Räume mit hoher Luftfeuchtigkeit geeignet
zertifiziert nach Oeko-Tex-Standard
Gewicht: 90g/m²
Lichtechtheit 6-7
B1 schwer entflammbar nach DIN 4102-B1
Reflexion 23%
Tansmission 6%
Absorption 71%
bildschirmarbeitsplatzgeeignet, feucht abwischbar

Breite gesamt: ca. 1,30 m
Höhe: 1,82 m
Ausführung Fenster: Festverglasung
Ausrichtung: Norden
Menge: 1,000 St

**01.02.30 Plisseevorhang EG R.503 / Flügel**
Plisseevorhang
gem. Plan-Nr.: Pos.-Plan Fenster - MF-08
Raum-Nr.:
Bespr. Pers. R.503

Plisseevorhang gem. Ausführungsbeschreibung,
Spannprofil eisenglimmeranthrazit pulverbeschichtet ähnlich RAL 9007; verstellbares Ober- und Unterprofil mittels je einem Bediengriff ergonomisch geformt, einschl. Bedienstab;
Endkappen/ Schnüre farblich angepasst,
stabiler Spannschuh aus hochfestem Kunststoff incl. Basisteil mit Verdrehsicherung, oberer Spannschuh mit zusätzlicher Magnetverrastung.
Behang als Sichtschutz / abdunkelnd; Farbton nach Wahl des AG;
Material PVC-frei, für Räume mit hoher Luftfeuchtigkeit geeignet
zertifiziert nach Oeko-Tex-Standard
Gewicht: 90g/m²
Lichtechtheit 6-7
B1 schwer entflammbar nach DIN 4102-B1
Reflexion 23%
Tansmission 6%
Absorption 71%
bildschirmarbeitsplatzgeeignet, feucht abwischbar

Breite gesamt: ca. 42 cm
Höhe: 1,82 m
Ausführung Fenster: Flügel
Ausrichtung: Norden
Menge: 1,000 St

**01.02.40 Plisseevorhang OG1 R 613 + R 614 / Festverglasung**
Plisseevorhang
gem. Plan-Nr.:
Pos.-Plan Fenster - MF-06.1
Pos.-Plan Fenster - MF-06.2

Raum-Nr.:
Küchenleitung R.610
Diät Ass. 2AP R.613
Stellv- Leitung R.614

Plisseevorhang gem. Ausführungsbeschreibung,
Spannprofil eisenglimmeranthrazit pulverbeschichtet ähnlich RAL 9007; verstellbares Ober- und Unterprofil mittels je einem Bediengriff ergonomisch geformt, einschl. Bedienstab;
Endkappen/ Schnüre farblich angepasst,
stabiler Spannschuh aus hochfestem Kunststoff incl. Basisteil mit Verdrehsicherung, oberer Spannschuh mit zusätzlicher Magnetverrastung.
Behang als Sichtschutz / abdunkelnd; Farbton nach Wahl des AG;
Material PVC-frei, für Räume mit hoher Luftfeuchtigkeit geeignet
zertifiziert nach Oeko-Tex-Standard
Gewicht: 90g/m²
Lichtechtheit 6-7
B1 schwer entflammbar nach DIN 4102-B1
Reflexion 23%
Tansmission 6%
Absorption 71%
bildschirmarbeitsplatzgeeignet, feucht abwischbar

Breite gesamt: ca. 28 cm
Höhe: 1,55 m
Ausführung Fenster: Festverglasung
Ausrichtung: Osten / Süden
Menge: 4,000 St

**01.02.50 Plisseevorhang OG1 R 613 + R 614 / Flügel**
Plisseevorhang
gem. Plan-Nr.:
Pos.-Plan Fenster - MF-06.1
Pos.-Plan Fenster - MF-06.2

Raum-Nr.:
Küchenleitung R.610
Diät Ass. 2AP R.613
Stellv- Leitung R.614

Plisseevorhang gem. Ausführungsbeschreibung,
Spannprofil eisenglimmeranthrazit pulverbeschichtet ähnlich RAL 9007; verstellbares Ober- und Unterprofil mittels je einem Bediengriff ergonomisch geformt, einschl. Bedienstab;
Endkappen/ Schnüre farblich angepasst,
stabiler Spannschuh aus hochfestem Kunststoff incl. Basisteil mit Verdrehsicherung, oberer Spannschuh mit zusätzlicher Magnetverrastung.
Behang als Sichtschutz / abdunkelnd; Farbton nach Wahl des AG;
Material PVC-frei, für Räume mit hoher Luftfeuchtigkeit geeignet
zertifiziert nach Oeko-Tex-Standard
Gewicht: 90g/m²
Lichtechtheit 6-7
B1 schwer entflammbar nach DIN 4102-B1
Reflexion 23%
Tansmission 6%
Absorption 71%
bildschirmarbeitsplatzgeeignet, feucht abwischbar

Breite gesamt: ca. 92 cm
Höhe: 1,43 m
Ausführung Fenster: Dreh-/Kippflügel
Ausrichtung: Osten / Süden
Menge: 4,000 St

#### Bereich 01.03 Stundenlohnarbeiten

*Hinweis: Abrechnungshinweise Stundenlohnarbeiten*
Stundenlohnarbeiten sind nur auf Anweisung des AG / seiner Bauleitung auszuführen. Für nicht ausdrücklich abgeforderte Stundenlohnarbeiten besteht keinerlei Vergütungsanspruch des AN.

Spätestens am folgenden Arbeitstag nach Ausführung sind die vollständigen Stundenzettel 2-fach, unter Angabe des Namens und Berufsbezeichnung des Arbeiters, der ausgeführten Arbeiten und ggf. Materialaufstellung der Bauleitung vorzulegen.

Die Nachweise über Stundenlohnarbeiten müssen enthalten:
1. Name, Beruf und tägliche Stundenleistung der im Tagelohn beschäftigten Personen
2. Aufstellung über die Verwendung der besonders zu vergütenden Materialien und Baustoffe
3. Aufstellung und Beschreibung der ausgeführten Leistungen

Sie gelten erst nach Bestätigung und Unterschrift durch die Bauleitung als anerkannt. Die Stunden sind im Bautagebuch einzutragen. Eine Abzeichnung des Bautagebuches bedeutet keine Anerkenntnis der Stunden. Nicht fristgemäß vorgelegte Stundenzettel werden nicht anerkannt.

Später verdeckte oder untergegangene Leistungen
Werden Leistungen in Form von Stundenlohnarbeiten erbracht, die später nicht mehr nachvollziehbar sind (Abbruchleistungen, später überdeckte Leistungen), so sind vom AN geeignete Maßnahmen zur Dokumentation der erbrachten Leistung zu ergreifen, beispielsweise eine Fotodokumentation mit Handykamera. Kann der AN seinen Vergütungsanspruch mangels Beleg über die Leistungserbringung nicht belegen, so entfällt die Vergütung!

Nicht vergütet werden
- Aufsichtsstunden (Bauleiter, Polier o. ä.)
- Überstundenzuschläge
- Anmarsch, Fahrzeiten, Materialbesorgung
- Materialtransport, Gerätetransport
- Sonstige Vorbereitungsarbeiten, wie Werkzeuge herrichten u. ä.

Vergütet wird
Die tatsächlich am Arbeitsplatz anfallende Arbeitszeit, verwendetes Material für diese Leistungen (nach LV oder nachrangig Tagespreis des Baustoffhandels).

Der Verrechnungssatz für die jeweilige Arbeitskraft umfasst sämtliche Aufwendungen, insbesondere den tatsächlichen Lohn einschl.:
- Lohn- und Gehaltskosten
- alle Sozialkosten
- Erschwernis- und sonstige Zuschläge
- Lohnnebenkosten (Auslösungen, Wegegelder, Unterkunfts- und Übernachtungsgelder usw.)
- Wagnis und Gewinn

Eine Einrechnung der Stundenlohnarbeiten in die LV-Summe (Angebot bzw. Auftrag) berechtigt nicht zur Ausführung dieser Arbeiten. Die Leistungen sind als Eventualposition zu verstehen und können ggf. auch unausgeführt bleiben, in diesem Fall erfolgt dann keine Abrechnung.

**01.03.10 Stundenlohn Facharbeiter**
Stundensatz für Leistungen, welche nicht in den Positionen erfasst sind und nur auf ausdrückliche Anweisung der Bauleitung gegen Nachweis zur Ausführung kommen.
Facharbeiter
Menge: 5,000 h

**01.03.20 Stundenlohn Bauhelfer**
Stundensatz für Leistungen, welche nicht in den Positionen erfasst sind und nur auf ausdrückliche Anweisung der Bauleitung gegen Nachweis zur Ausführung kommen.
Bauhelfer
Menge: 5,000 h
